# Erweiterung OGS Weeze
Angebotsaufforderung (GAEB 90, DA83)
DV-Nummer: 21-05-Hb
Währung: EUR

## Fenster- und Sonnenschutzarbeiten
Datum: 07.11.22

### Titel 00 Vorbemerkungen

*Hinweis*
Name und Anschrift des Auftraggebers:
Gemeinde Weeze
Cyriakusplatz 13-14
47652 Weeze
Ansprechpartner: Herr Rettke

Beschreibung des Bauvorhabens:
Erweiterung der OGS an der Marienwassergrundschule an
der
Magdeburger Straße 7-15 in 47652 Weeze

Gegenstand dieser Ausschreibung sind:
- Fenster-, Türen- und Sonnenschutzarbeiten

Start und Ende der Arbeiten: gem. des beileigenden
Terminplanes

Angaben zur Baustelle
Zufahrtsmöglichkeit über die Magdeburgerstraße, siehe
Lageplan. Über eine zu erstellende Zuwegung von der
Magdeburgerstraße ist das Baufeld befahrbar.

Schutzzeiten
Die gesetzlich vorgeschriebenen Arbeitszeiten sind
einzuhalten.
Lärmintensive Tätigkeiten bedürfen der Anmeldung und
Absprache mit der Bauleitung.

Planunterlagen
Folgenden Unterlagen werden durch das Büro
Pohlkamp&Osthues zugestellt:
Lageplan
Grundrisse
Schnitt
Ansichten
Detailplanung

Ausführungszeitraum
Der Ausführungszeitraum ist gem. des Bauzeitenplanes
definiert.

*Hinweis*
Ausführungsunterlagen/ Unterlagen des AG und des AN:
Der AN erhält vom AG zum Start- und Klärungsgespräch,
die für
sein Gewerk spezifischen bzw. erforderlichen
Planunterlagen
1-fach in Papierform. Die weiteren Planlieferungen
erfolgen
ausschließlich elektronisch.

Vom AN sind ohne besondere Vergütung zu liefern:
1. Zur Abrechnung sind bei Aufmaßerstellungen die
Massen
falls nötig mit einer Fotodokumentation zu belegen. Die
Fotodokumentation kann in elektronischer Form dem AG
zugesandt werden.
2. Der AN hat täglich Bautagesberichte zu führen und
wöchentlich der Bauleitung zur Prüfung vorzulegen.

Personal / Bauleitung AN:
Das Personal des Auftragnehmers muss für die ihm
übertragene Arbeit geeignet sein. Personen die gegen
Arbeitsschutz- und Unfallverhütungsvorschriften
verstoßen oder
den Anweisungen des Bauherrn oder seinen Beauftragten
hierzu nicht Folge leisten, sind unverzüglich
abzuberufen und zu
ersetzen. Werden Arbeitnehmer eingesetzt, die der
deutschen
Sprache nicht mächtig sind, muss ständig eine der
deutschen
Sprache kundige, fachlich geeignete Person als
Ansprechpartner vor Ort sein. Um einen möglichst
reibungslosen Bauablauf zu gewährleisten, hat der AN
auf der
Baustelle Führungspersonal einzusetzen, welches
während der
gesamten Bauzeit auf der Baustelle verbleibt. Eventuell
notwendige Wechsel sind im Vorfeld mit der Bauleitung
abzustimmen.

Leistungsumfang
Sämtliche Leistungen verstehen sich einschließlich
Lieferung
und Einbau/ Montage aller erforderlichen Materialien,
Geräte,
Maschinen, Gerüste etc. außer es wird darauf
hingewiesen,
dass beispielsweise Gerüste bauseits gestellt werden.
Mit den
Angaben im Leistungsverzeichnis sind auch der
Herstellungsvorgang und - ablauf bis zur fertigen
Leistung
abgegolten.

In den Angebotspreisen ist alles einzukalkulieren, was
zur
vollständigen, fach- und sachgemäßen sowie
funktionstüchtigen/ betriebsfertigen Ausführung der
Leistungen
und Lieferungen notwendig ist, insbesondere müssen
darin
auch alle Nebenleistungen gemäß VOB Teil C und ferne
alle
Leistungen und Aufwendungen, die nach der
Verkehrssitte, den
einschlägigen Vorschriften und den DIN/EN-Normen, den
anerkannten Regelnd der Technik, den behördlichen
Vorschriften/ Baugenehmigung sowie den Vertragsanlagen
zu
den geforderten Leistung gehören, enthalten sein.

Es dürfen nur Baustoffe mit bauaufsichtlicher Zulassung
eingebaut werden. Der AN liefert hierzu auf Verlangen
des AG
entsprechende Nachweise (sortiert und abgeheftet).

Die Entsorgung sämtlicher Abfälle hat unter Erfüllung
der
abfallrechtlichen Deklarations-, Nachweis- und
Dokumentationspflicht zu erfolgen. Es ist insbesondere
die
örtliche Abfallentsorgungssatzung zu berücksichtigen.
Auf der
Baustelle werden keine bauseitigen Müllcontainer
vorgehalten.
Das Abtransportieren von Verpackungsmaterial und
Bauschutt
sowie andere verursachte Abfälle ist durch den
Auftragnehmer
eigenverantwortlich und auf eigene Kosten
durchzuführen. Die
Baustelle ist laufend in einem sauberen und
ordentlichen
Zustand (besenrein) zu halten. Täglich hat eine grobe
und zu
den Wochenenden eine gründliche Reinigung zu erfolgen.
Kommt der Auftragnehmer trotz Aufforderung der
Reinigung
nicht nach, so wird der Auftraggeber diese Arbeiten
auf Kosten
des Auftragnehmers durch einen Dritten ausführen
lassen. Die
hierfür eventuell angefallenen Kosten werden
spätestens bei der
Schlussrechnung in Abzug gebracht. Das Verunreinigen
der
öffentlichen Verkehrsflächen ist grundsätzlich zu
vermeiden.
Sollten dennoch Verunreinigungen entstehen, so sind
diese
unverzüglich auf eigene Kosten zu entfernen.

*Hinweis*
0.1 Angaben zur Baustelle nach VOB / ATV DIN 18299
Erweiterung der OGS an der Marienwassergrundschule
0.1.1 Lage der Baustelle
Das Grundstück, Magdeburgerstraße 7-15, 47652 Weeze,
liegt
im Stadtrandbereich der Gemeinde Weeze.
0.1.3 Art und Lage der baulichen Anlage
Bei dem Anbau der OGS handelt es sich um ein ein
1-stöckiges
Gebäude ohne Unterkellerung. Das Gebäude schließt mit
einem Pultdach ab.

Gebäudedaten vom Anbau: NGF von 197m2 /
Bruttorauminhalt
917m3
0.1.4 Verkehrsverhältnisse auf der Baustelle
Die BE-Einrichtungsfläche ist auf dem hinteren Teil des
Grundstückes vorgesehen gem. des
Baustelleneinrichtungsplanes. Die Anbindung zu dieser
Fläche
erfolgt über eine baugrundstücksinterne Zuwegung,
welche
direkt von der Straße befahrbar ist.
Lagerflächen stehen nur begrenzt zur Verfügung, daher
müssen
z.B. Restbaustoffe umgehend abgefahren werden.
Die Zufahrt ist ständig freizuhalten.
Fahrzeuge sind nur auf den dafür ausgewiesenen Flächen
zu
parken.
0.1.5 Freizuhaltende Flächen
Die vorhandenen Straßen um das Bauvorhaben dürfen nicht
blockiert werden. Anlieferungen oder Entsorgungen mit
Kränen
oder dergleichen sind mit der Bauleitung frühzeitig
abzustimmen.
0.1.6 Transporteinrichtungen und Transportwege
Zufahrtsmöglichkeit über die Magdeburgerstraße, siehe
Lageplan. Über eine zu errichtende Zuwegung von der
Magdeburgerstraße ist das Baufeld zu erreichen. Be- und
Entladungen sowie Auf- und Abfahrten sind über diese
Zuwegung über die gesamte Bauzeit möglich. Transport
der
Baustoffe sowie das Aufstellen von
Entsorgungscontainern sind
im eingezeunten Bereich auf der Baustelle in
Abstimmung mit
der Bauleitung möglich.
0.1.7 Wasser-, Abwasser- und ELT  Anschlüsse
Baustrom- und Bauwasserhauptanschlüsse sind bauseits
vorhanden. Hauptverteiler sind durch den AN am
bauseitigen
Anschluss- bzw. Übergabepunkt zu errichten.
Die Kosten für den Verbrauch von Bauwasser und des
Baustroms werden gem. der Vertragbedingungen des
Bauherren abgerechnet. Ein verantwortungsbewusster
Verbrauch wird hierbei vorausgesetzt. Verunreinigtes
Wasser
hat der Auftragnehmer fachgerecht zu entsorgen. Eine
Entsorgung über Einläufe innerhalb oder außerhalb des
Gebäudes sind nicht gestattet. Zusätzliche
Stromverteiler sind
Sache des AN. Bei besonderen Anforderungen durch z.B.
spezielles Werkzeug ist die Bauleitung mit ausreichend
Vorlauf
zu informieren.
0.1.8 Lage und Ausmaß der überlassenen Flächen
Dem AN stehen die zum Baugelände gehörenden
Grundstücksflächen gem. dem Baustelleneinrichtungsplan
zur
Verfügung. Benötigt der AN zusätzliche Flächen für die
Erbringung seiner Leistungen, so hat er diese
selbstständig auf
eigene Kosten zu beschaffen sowie die Beschaffung der
hiermit
verbundener erforderlicher Genehmigungen für die
Benutzung
von Flächen. Anfallende Kosten sind in die
entsprechenden
Positionen der Baustelleneinrichtung einzurechnen. Für
das
Absperren und Sichern von Material und Gerät ist
ausschließlich
der AN verantwortlich. Mit Fortschreiten der
Baumaßnahme
muss die vorhandene Fläche unter den Gewerken für
Materiallagerung, Unterkünften etc. aufgeteilt werden.
Hierzu
müssen im Vorfeld frühzeitig Abstimmungsgespräche im
Rahmen der Baubesprechung stattfinden.
0.1.9 Bodenverhältnisse
Eine Bodenuntersuchung wurde durchgeführt. Das
Ergebnis der
Bodenerkundung ist in den Anlagen zum LV zu finden.
0.1.10 Grundwasser
Der Grundwasserspiegel wurde bei ca. -1,80 m unter GOK
bei
den Bodenuntersuchungen festgestellt.
0.1.11 Umweltrechtliche Vorschriften
Altlasten: Auf dem Baugrundstück sind keine Altlasten
bekannt.
0.1.12 Vorgaben für die Entsorgung
Die Trennung und Entsorgung aller Abfälle hat nach den
gültigen Ortsvorschriften zu erfolgen. Die Entsorgung
von
Paletten insbesondere von Einwegpaletten ist Sache des
AN.
Einweg- und Europaletten sind nach Anlieferung und
Entladung
umgehend zu entsorgen. Durch den AN sind Paletten etc.
zu
kennzeichnen, sodass eine Identifizierung und Zuordnung
möglich ist. Eine Entsorgung durch den AG ist
kostenpflichtig
und wird von der Rechnungssumme abgezogen. Die
Baustelle
ist täglich zu säubern. Jede Firma ist für die
Entsorgung des
selber verursachten Bauschuttes zuständig. Sollte trotz
Aufforderung durch die Bauleitung der Bauschutt nicht
beseitigt
werden, wird dieser 3 Tage nach Aufforderung auf
Kosten des
Verursachers beseitigt.
0.1.13 Schutz von Bäumen etc.
Für den Schutz von Bäumen ist die derzeit gültige
Fassung der
DIN 18920 Schutz von Bäumen, Pflanzenbeständen und
Vegetationsflächen bei Baumaßnahmen einzuhalten. Die
Maßnahmen zum Schutz sind in einer gesonderten
Position im
Leistungsverzeichnis ausgeschrieben.
0.1.14 Baustellenverordnung
Die zur Erfüllung der beauftragten Leistungen
notwendigen
Unfallverhütungsvorschriften und Sicherheitsgesetze
sowie die
vom Auftraggeber zu erlassende Baustellenordnung und
der
SiGePlan sind einzuhalten. Der SiGePlan wird bei
Beauftragung
ausgehändigt. Dem Auftragnehmer obliegt die Pflicht,
sich
hiervon in geeigneter Weise Kenntnis zu verschaffen
und alle
seine Arbeitnehmer vor Aufnahme der Arbeiten
entsprechend
einzuweisen.
0.1.15 Besondere Anordnungen, Vorschriften, Maßnahmen
Lärm und Staubentwicklung sind bei den Bauarbeiten auf
ein
Mindestmaß zu beschränken. Alle gültigen
Corona-Anordnungen zum jeweiligen Zeitpunkt sind zu
befolgen- hier wird insbesondere auf die Maskenpflicht
hingewiesen.
0.1.15 Bauseitige Maßnahmen
Gebäude wird eingerüstet
0.1.17 Arbeiten anderer Unternehmer auf der Baustelle
In Abhängikeit des Bauvortschrittes: Dachdecker, TGA
und
Ausbaugewerke.
Vom Auftragnehmer wird die Teilnahme an einer
wöchentlichen Baubesprechung in Abstimmung mit der
Bauleitung gefordert, an der der Inhaber oder ein von
ihm
autorisierter deutschsprachiger Vertreter
(Fachbauleiter)
teilnehmen muss.
Angaben zur Ausführung
0.2  Angaben zur Ausführung nach VOB / ATV DIN 18299
0.2.1 Vorgesehene Arbeitsabschnitte
Gesamtbauzeit:
Der AN hat grundsätzlich keinen Anspruch auf einen
kontinuierlichen Ablauf seiner Arbeiten innerhalb der
angegebenen Gesamtausführungsdauer. Die Ausfürhung von
Nachlaufleistungen bewirkt keine Verlängerung der
Ausführungsfristen, sofern dies nicht ausdrücklich
vereinbart
wurde. Zwischentermine, die während des Bauablaufes
vereinbart werden (z.B. im wöchentlichen
Baustellenprotokoll)
werden nach voriger Abstimmung im Sinne des Vertrages
rechtsrelevant.
Ausführungsbeginn/ Ausführungsende: gem. Terminplan
0.2.2 Anforderungen an Baustelleneinrichtung
Keine Angaben, bzw. gem. Positionen im
Leistungsverzeichnis
0.2.3 Regelung und Sicherung des Verkehrs
Die Regelung des Verkehrs bei Anlieferungen und
sonstigen
Manövern, die im Bereich von öffentlichen
Verkehrsflächen
stattfinden, obliegt dem AN. Die Verkehrsregelung ist
entsprechend den Straßenverkehrsvorschriften
auszuführen.
Sollte dies nicht ausreichen, ist eine Straßensperrung
durch den
AN zu organisieren.
0.2.6 Anforderungen Gerüst
Bauseitige Leistung.
0.2.7 Mitbenutzung fremder Gerüste
Die Fassadengerüste sind durch alle auf der Baustelle
tätigen
Firmen nutzbar. Alle Innengerüste sind grundsätzlich
durch alle
AN für die eigenen Arbeiten zu stellen.
0.2.8 Vorhaltung von Baustellen- und
Einrichtungsgegenständen / Lagerräumen
Keine Angaben bzw. gem. Positionen im
Leistungsverzeichnis.
0.2.9 Recycling-Stoffe
Alle zu verarbeitende Baustoffe sind als neue und
ungebrauchte
Stoffe zu verwenden.
0.2.12 Eignungs- und Gütenachweise
Nachweise sind für alle einzubauenden Stoffe dem AG
rechtzeitig zur Prüfung vorzulegen.
0.2.17 Leistungen anderer Unternehmer
Siehe Angaben zur Baustelle
0.2.18 Koordination TGA für Anlageteile
Bezüglich der Einstellung und Inbetriebnahme von
Anlagenteilen im Bereich TGA, haben sich die
entsprechenden
Einzelgewerke Heizungs-, Sanitär-, Lüftungs- und
Elektrotechnik untereinander abzustimmen. Dies gilt
insbesondere für die Herstellung unterschiedlicher
Medienanschlüsse an Maschinen, Geräte und Apparate,
sowie
für den Anschluss und die Aufschaltung auf die
vorhandene
Gebäudeleittechnik.
0.2.19 Benutzung von Leistungen vor Abnahme
Gemäß VOB/B ist ausschließlich die förmliche Abnahme
Vertragsbestandteil. Ausnahmen sind schriftlich mit der
Bauleitung und dem AG abzustimmen. Inaugenscheinnahmen
für bei der Abnahme verdeckter Bauteile müssen bei der
Bauleitung schriftlich angemeldet werden.
0.2.21 Abrechnung
Gemäß VOB/C neueste Ausgabe.
Nach Auftragsvergabe sind innerhalb von 14 AT
unentgeldlich
vorzulegen:·
- Bauzeitenplan für das eigene Gewerk
0.2.22 Hinweise Arbeitsschutzvorschriften
Auf staatliche Arbeitsschutzvorschriften, in denen vom
Unternehmer zur Verhütung von Arbeitsunfällen,
Berufskrankheiten und -arbeitsbedingten
Gesundheitsgefahren sowie zur 1.Hilfe zu treffende
Maßnahmen näher bestimmt sind - in ihrer jeweils
gültigen
Fassung-, wird ausdrücklich hingewiesen.
· Arbeitsschutzgesetz
· Arbeitsstättenverordnung
· Betriebssicherheitsverordnung
· PSA  Benutzungsverordnung
· Lastenhandhabungsverordnung
· Baustellenverordnung
· Biostoffverordnung
· Gefahrstoffverordnung
· BGV A1 "Grundsätze der Prävention"
· Unfallverhütungsvorschriften
(diese Auflistung ist nicht abschließend!)

*Hinweis*
Für alle zu liefernden Bauteile, Baustoffe,
Baustoffgemische,
Fertigteile und Geräte ist laufend die entsprechende
Dokumentation (Konformitätserklärungen,
Eignungsnachweise,
Bauartzulassungen, sonst. Prüfzeugnisse, Zulassungen,
geprüften statischen Berechnungen, Verlegepläne,
Datenblätter, Bedienungs-/Wartungs-/Reinigungs-/
Instandsetzungsvorschriften, Ersatzteillisten,
Bestandszeichnungen, ASI-Plan, Protokolle der Eigen-
und
Fremdüberwachung usw.) unaufgefordert zu übergeben.
Der AN haftet für die Richtigkeit der übergebenen
Unterlagen.
Die Unterlagen sind vor der Abnahme Inhaltsverzeichnis
digital
zu übergeben. Das Fehlen von Unterlagen wird als
wesentlicher
Mangel angesehen.
Als Orientierung dient die Anlage der mitzuliefernden
Qualitätsnachweise.

### Titel 01 Technische Hinweise

*Hinweis*
Als Planungsgrundlage wurde das Profilsystem SCHÜCO
genutzt. Dem Bieter wird
freigestellt, zu der ausgeschriebenen Konstruktion
gleichwertige Konstruktionen
anzubieten.
Zur Gewährleistung einer umfassenden Kompatibilität
sowie zur Minimierung der
Ansprechpersonen wird Wert darauf gelegt, dass alle
Konstruktionen von einem
Systemhersteller stammen.
Zur Prüfung der Gleichwertigkeit der angebotenen mit
der vorgegebenen Konstruktion sind
Detailzeichnungen aller betreffenden Punkte, Muster
und System-Prüfzeugnisse
vorzulegen.
Fehlen die Angaben, kann es zum Ausschluss vom
Wettbewerb kommen.

Fabrikat/System, ausgeschrieben, angeboten

Fenster: Schüco AWS 75.SI+_______________________

Türen: Schüco ADS 75 HD.HI_______________________

Brandschutz: Schüco ADS 80 FR 30_______________________

Nachfolgende Abfragen von Kriterien dienen der
Vergleichbarkeit der angebotenen
Leistungen und sind durch Zertifikate und Nachweise zu
belegen.

T30: Bauaufsichtliche Zulassung

Nachweis der Gebrauchstauglichkeit der Klasse 4 gemäß
DIN EN 1192 hinsichtlich ihrer
mechanische Festigkeit

Brandschutzelemente T30 mit Prüfzeugnis RC 1N

Nachweis: Uw bzw. Ucw der Elemente und Ug- Wert des
Glases

Zertifikat eines unabhängigen Prüfinstitutes zur
Beglaubigung des errechneten U-Wertes

Zulassung für die T-Verbindung der
Fensterkonstruktionen.

Prüfzeugnis: Fluchttüren DIN EN 179 / 1125 bis 3 m

Alle Elektrobauteile sind mit dem Gewerk
Elektroarbeiten abgestimmt. Zusätzliche
Elektrobauteile sind in diesem Gewerk enthalten. Im
Fall von Nebenangeboten übernimmt
der AN Metallbau die Gewährleistung auf die
Funktionsfähigkeit des Überganges zu dem
Gewerk Elektrotechnik.

*Hinweis*
Art und Umfang der Leistung
Gegenstand dieser Ausschreibung sind
Metallbauarbeiten. Die
Leistung umfasst die Herstellung, die Lieferung und die
Montage von Aluminium-Bauelementen.

Zusätzlicher Gegenstand dieser Ausschreibung sind die
Verglasungsarbeiten.
Die Leistung umfasst die Lieferung, das Einsetzen und
das
Abdichten aller Glasscheiben und Ausfachungen.

Hinweis zu aufgeführte Normen etc.:
Alle aufgeführten Normen, Vorschriften, Gesetze
gelten, wenn
nicht anders in den Texten vermerkt, in der zum
Vertragsschluss gültigen Fassung.

*Hinweis*
AG = Auftraggeber
AN = Auftragnehmer (Bieter)

Konstruktionssystem
Der Ausschreibung liegen die Konstruktionsmerkmale der
Schüco-Aluminium-Konstruktionen zugrunde. Die Profil-,
Zubehör-, Dichtungs- und Beschlagauswahl muss nach den
gültigen Unterlagen des jeweiligen System-Herstellers
erfolgen.

Angaben zur Leistungsbeschreibung
Grundlage des Angebotes ist das vorliegende
Leistungsverzeichnis einschließlich der Vorbemerkungen.

Qualitätssicherung
Gemäß der Bauproduktenverordnung muss für jedes
nachfolgend beschriebene Bauprodukt, das von einer
harmonisierten Norm erfasst ist oder das einer
Europäisch
Technischen Bewertung entspricht, eine
Leistungserklärung, in
Bezug auf dessen wesentliche Merkmale (Anhang ZA der
harmonisierten Norm) vorliegen. Alle für den
Verwendungszweck im Mitgliedstaat geforderten
wesentlichen
Merkmale sind in der Leistungserklärung anzugeben.
Weiterhin können nach Landesbauordnung die Bauprodukte
zusätzlich mit einer Bestätigung ihrer Übereinstimmung
mit den
technischen Regeln, den allgemeinen bauaufsichtlichen
Zulassungen, den allgemeinen bauaufsichtlichen
Prüfzeugnissen oder den Zustimmungen im Einzelfall
ausgestattet werden.

Für die Auftragsabwicklung gelten
VOB/B (Allgemeine Vertragsbedingungen für die
Ausführung
von Bauleistungen).
VOB/C (Allgemeine Technische Vertragsbedingungen für
Bauleistungen).

Baumaße
Das Aufmaß ist vom AN grundsätzlich
eigenverantwortlich am
Bau zu nehmen.
Fordert der AG, dass die Konstruktionen schon zu einem
Zeitpunkt zur Montage bereitstehen müssen, der ein
vorheriges
Aufmaß unmöglich macht, so sind unter Berücksichtigung
der
Bautoleranzen nach DIN die Fertigungsmaße mit dem AG zu
vereinbaren.

Werk und Montageplanung
Vor Fertigungsbeginn hat der AN sämtliche für die
Detailklärung, Prüfung und Herstellung erforderlichen
Zeichnungen, Planungen, Nachweise, Details, etc. zu
liefern.
Aus den Darstellungen müssen Konstruktion, Maße,
Einbau,
Befestigung und Bauanschlüsse der Bauteile sowie die
Einbaufolge erkennbar sein (DIN 18360, Zif. 3.1.7).
Grundsätzlich sind die Darstellungen in Zeichnungen,
Maßstab
mind. 1:50 und in 3-facher Ausfertigung, zu liefern.

Toleranzen
Aus dem RAL Leitfaden zur Montage: 2020-03, Ziffer
3.1.2, Nr.
15, Seite 37 sind projektspezifische Toleranzen zur
Montage
festzulegen.

*Hinweis*
Aluminium
Es sind stranggepresste Aluminium-Profile der
Legierung EN
AW 6060 und EN AW 6063 in Eloxalqualität nach DIN EN
755
und DIN EN 12020 zu verwenden.
Für anodisierte Aluminium-Bleche in Eloxalqualität ist
die
Legierung AlMg 1, halbhart, (EN AW 5005A) zu verwenden.
Der AN hat sicherzustellen, dass die von ihm
angebotenen und
verarbeiteten Aluminiumbauteile von Lieferanten
stammen, die
der A/U/F Initiative, Recycling im Bausektor,
angehören, oder
einen gleichwertigen schlüssigen produktspezifischen
Recyclingprozess (PRP) nachweisen können. Es ist
sicherzustellen, dass Produktionsabfälle und
demontierte
Elemente (Sanierungsbau) aus Aluminium dem
Verwertungsprozess, für die Herstellung von Fenster-
und
Fassadenprofilen, zurückgeführt werden.

Stahl
Stahlteile (Anker-, Unterkonstruktionen, geschweißte
Konstruktionen, etc.) sind in feuerverzinkter
Ausführung
vorzusehen. Stahlbleche sind verzinkt auszuführen.
Die Nachbesserung von Fehlstellen, Beschädigungen
sowie das
Nacharbeiten von etwaigen Schweißstellen hat
entsprechend
DIN EN ISO 1461 zu erfolgen.

Edelstahl
Verankerungselemente und -mittel, die einem
Korrosionsangriff
ausgesetzt und für Wartungen nicht zugänglich sind, z.
B.
Befestigungs- und Verankerungskonstruktionen von
vorgehängten Fassaden (Kaltfassaden) sowie alle
Verbindungsteile sind grundsätzlich aus rostfreiem
Edelstahl
herzustellen.
Als Verankerungs-, Verbindungs- und
Befestigungselemente
dürfen, ohne besonderen Korrosionsschutznachweis gemäß
DIN 18516-1, nur nichtrostende Stähle bzw. Stähle
gemäß der
allgemeine bauaufsichtlichen Zulassung "Z-30.3-6" vom
05.März
2018 der Informationsstelle Edelstahl Rostfrei,
verwendet
werden.
Weiterhin ist sicherzustellen, dass unter Spannung
stehende
Bauteile, besonders wenn sie legiert sind, in
uneingeschränkter
Festigkeit zu keiner Spannungskorrosion oder
anderweitiger
interkristalliner oder auch anderweitig wirksam
werdender
Zersetzung im Alterungsprozess neigen.
Auf Anforderung des AG hat der AN über die Einhaltung
der v.
g. Forderungen projektbezogene Bescheinigungen des
Herstellers bzw. Prüfzeugnisse und Nachweise
vorzulegen.

Zusammenbau unterschiedlicher Werkstoffe
Beim Zusammenbau unterschiedlicher Werkstoffe muss
gewährleistet sein, dass keine Kontaktkorrosion und
keine
andere ungünstige Beeinflussung entstehen kann. Es sind
Zwischenlagen aus Kunststofffolie oder dgl. vorzusehen.

Systembeschreibung
Die Angaben der formalen Profilabmessungen (Bautiefen
und
Ansichtsbreiten von außen) und der
Konstruktionsmerkmale
sind zu berücksichtigen.
Bei Widersprüchen geht die Leistungsbeschreibung in den
jeweiligen Positionen den Vorbemerkungen vor.

*Hinweis*
Profilauswahl
Bei wärmegedämmten Profilen sind nur solche zulässig,
bei
denen die Innen- und Außenschalen durch
Wärmedämmprofile
durchgehend kraft- und formschlüssig miteinander
verbunden
sind.
Die Profile müssen die auftretenden Beanspruchungen
gemäß
DIN EN 1990 nach DIN EN 1991 inkl. der zugeordneten
nationalen Anhängen sicher abtragen. Die dabei zwischen
Innen- und Außenschalen auftretenden Schubkräfte müssen
vom Verbund zuverlässig übertragen werden. Die vom
System-Hersteller angegebenen wirksamen
Trägheitsmomente
(Ix) sind, unter Berücksichtigung der DIBT Richtlinie
für
thermisch getrennte Profile, für die Auswahl zu
berücksichtigen.
Das Prinzip der Wärmedämmung ist für die gesamte
Konstruktion einzuhalten.
Alle Verbundprofile der Fenster- und Türsysteme sind
mindestens als Dreikammersystem (zwei Hohlprofile plus
Verbundzone) auszuführen.
Der Verbund der Profile muss ohne zusätzliche
Abdichtung
wasserdicht und wasserbeständig sein. Der Falzgrund der
Profile muss absolut glattflächig ausgebildet sein
(auch die
Verbundzone), so dass anfallende Feuchtigkeit immer in
die
tiefste, außenliegende Ebene (Rinne) des Falzes
abgeführt wird,
ohne dass hierfür zusätzliche Drainagekanäle
hergestellt
werden müssen. Die Belüftung des Falzgrundes bei
Isolierverglasungen muss nach den Richtlinien der
Isolierglas-Hersteller erfolgen.

Profilverbindungen
Eckverbinder müssen in ihrem Querschnitt den inneren
Profilkonturen entsprechen. Bei den Gehrungen ist auf
eine
einwandfreie Verklebung der Gehrungsfläche zu achten.
Auch
an den T-Stößen ist das Einsickern von Wasser in die
Konstruktion - durch entsprechende Füllstücke mit
dauerelastischer Abdichtung - zu verhindern.
Bei wärmegedämmten Profilen muss die Dämmwirkung auch
im
Eck- und T-Verbinderbereich voll erhalten bleiben.

Flügeldichtungen
Die Dichtungen müssen auswechselbar sein.
Für Dreh-, Drehkipp- und Stulp-Fenster ist eine
Mitteldichtung
vorgeschrieben.

Entwässerung der Konstruktion
Falze und Profilnuten, in die Niederschlag und
Kondenswasser
eindringen können, müssen nach außen
entwässert werden. Sichtbare Entwässerungsschlitze
sind mit
Kappen abzudecken.
Entwässerung, Dampfdruckausgleichsöffnungen
Entwässerung:
Gemäß DIN 18055 muss sichergestellt sein, dass in die
Rahmenkonstruktion eingedrungenes Wasser unmittelbar
und
kontrolliert abgeführt wird, um Schäden am Fenster und
am
Baukörper zu vermeiden.
Die Entwässerungsöffnungen zur Außenseite sollen einen
Mindestquerschnitt von 5x20 mm haben. Der Abstand der
Öffnungen untereinander soll bei diesem
Mindestquerschnitt
nicht mehr als 600 mm betragen.

*Hinweis*
Sind nicht systemgebundene Beschlagteile vorgesehen,
müssen diese unter Beachtung der gültigen DIN-Normen
ausgewählt werden.

Die für die jeweilige Öffnungsart einzusetzenden
Beschläge in
ihrer Grundausstattung sind unter Berücksichtigung der
Lastannahmen/Gewichte/Größen und der zu erreichenden
Öffnungsweite nach den Bemessungstabellen des
System-Herstellers einzusetzen. Alle Beschlagteile
sind aus
nichtrostenden Materialien herzustellen und müssen
justierbar
sein. Inkl. der erforderliche Zusatzteile wie
zusätzliche
Verriegelungen, Scherenbefestigungen, Eigenanschlag und
Bänder.

*Hinweis*
Für die jeweiligen Anforderungen der Türen, sind die
einzusetzenden Türbänder und Beschläge in ihrer
Grundausstattung in den Leistungspositionen
beschrieben.
Die Ausführung und die Anordnung der Türbänder ist
unter
Berücksichtigung der Lastannahmen nach den
Bemessungstabellen des System-Herstellers vorzusehen.
Die Stulpbleche der einzusetzenden Schlösser und die
Schließbleche müssen aus Edelstahl bestehen.

Zubehörteile wie Zylinder-Rosetten, Drückerstifte,
Dichtstücke,
Befestigungszubehör und Fußpunktabdichtungen werden in
den
folgenden Beschreibungen nicht besonders erwähnt; diese
Zubehörteile sind jedoch in jedem Fall mitzuliefern.

*Hinweis*
Bei den nachfolgend ausgeschriebenen Komponenten
handelt
es sich um elektrisch gesteuerte Feststellanlagen an
ein- oder
zweiflügligen Brand- und Rauchschutztüren.
Bei der Auswahl (Art und Anzahl) der Brandmelder für
die
Feststellanlagen ist die Feststellanlagen RL
(Richtlinie für
Feststellanlagen) und die Zulassungen der jeweiligen
Hersteller
zu verwenden. Hierbei sind insbesondere die
Gegebenheit vor
Ort und die Einbausituation zu berücksichtigen.
Nach dem betriebsfertigen Einbau der Feststellanlagen
am
Anwendungsort sind deren einwandfreie Funktion und
vorschriftsmäßige Installation durch eine
Abnahmeprüfung
festzustellen.
Die Abnahmeprüfung darf nur von autorisierten
Fachkräften
oder von Fachkräften einer dafür benannten Prüfstelle
durchgeführt werden.
Für die Instandhaltung und die Wartung ist die DIN
14677 zu
berücksichtigen.

*Hinweis*
Die nachfolgende Beschreibung stellt eine allgemeine
Regelung
für die Lieferung und das Einsetzen der Verglasung in
Bauelementen dar.
Die in den Positionsbeschreibungen angegebenen
Abmessungen beziehen sich auf die Außenmaße der
Bauelemente. Die Kosten für die Ermittlung der
Glasmaße sind
in die Angebotspreise einzurechnen, eine gesonderte
Vergütung
erfolgt hierfür nicht.
Zum Lieferumfang der Verglasungsarbeiten gehören alle
hierfür
erforderlichen Dichtungen und deren Einbau,
einschließlich der
dicht auszuführenden Eckausbildungen und Stöße.
Weiterhin
mitzuliefern sind alle erforderlichen Dichtstoffe,
Glasauflager
und Klotzungsbrücken.
Die Dicken der Einzelscheiben sind unter
Berücksichtigung der
Scheibengrößen und der Lastannahmen nach den
Bemessungstabellen des Glas-Herstellers zu ermitteln.

Die Verglasungen sind gemäß  den "Glasbemessungs- und
Konstruktionsregeln" nach DIN 18008-1 bis -5 und DIN
18545
"Anforderungen an Glasfalze und Verglasungssysteme"
unter
Berücksichtigung der EN 12488 (Verklotzung)
auszuführen.

Die Glaskanten der beschriebenen Gläser sind nach DIN
1249-11, auszuführen.

*Hinweis*
Die Verankerungen der Elemente sind so auszuführen,
dass
alle aus horizontaler und vertikaler Richtung
auftretenden Kräfte
und Lasten kraftschlüssig und mit den vorgeschriebenen
Sicherheitsreserven auf den Baukörper übertragen
werden.
Bewegungen des Baukörpers und Dehnungen der Elemente
müssen aufgenommen werden, ohne dass hieraus
Belastungen
auf die Konstruktion übertragen werden.
Die Montage der Aluminium-Bauelemente muss flucht- und
lotrecht erfolgen. Die horizontalen Einbauebenen sind
nach den
Meterrissen einzumessen, die in jedem Geschoss durch
den
Auftraggeber anzubringen sind.
Alle zur Montage erforderlichen Befestigungsmittel
sind in die
Einheitspreise mit einzukalkulieren.
Befestigungs- und Verbindungsmittel - wie Schrauben,
Bolzen
und Dübel - müssen entsprechend dem jeweiligen
Verwendungszweck und gemäß den Anforderungen ausgewählt
werden. Bei der Auswahl sind die hierfür gültigen
Normen und
den allgemein anerkannten Regeln der Technik zu
berücksichtigen und zu befolgen.
Es kommen nur bauaufsichtlich zugelassene Dübel zur
Ausführung. Sämtliche Befestigungsteile, die der
Witterung
ausgesetzt sind bzw. in hinterlüfteten Bereichen
liegen, sind aus
Edelstahl zu fertigen.
Sämtliche Anschlüsse und Abdichtungen an angrenzende
Bauteile sind in die Einheitspreise einzukalkulieren.
Die Anschlüsse müssen den bauphysikalischen
Anforderungen
gerecht werden. Das heißt, Anforderungen aus
Wärmeschutz,
Feuchteschutz, Schallschutz und Fugenbewegung sind zu
berücksichtigen.
Der Meterriss ist, gemäß dem RAL Leitfaden zur Montage
2020-03, Ziffer 3.1.2, Nr. 15, Seite 37, in jedem
Stockwerk nicht
weiter als 10 Meter von jedem Einbauort einer
nachfolgend
beschriebenen Leistung angeordnet.

Abdichtung zum Baukörper
Erforderliche Dichtungsprofile sind aus EPDM
einzusetzen. Sie
müssen in Beschaffenheit, Abmessung und Gestaltung dem
vorgesehenen Verwendungszweck entsprechen. Ihre
elastischen Eigenschaften müssen im vorkommenden
Temperaturbereich den Anforderungen genügen.
Für Versiegelungen sind elastisch bleibende
Dichtstoffe auf
Silikon- oder Polysulfidbasis zu verwenden. Die
Versiegelung
muss unter Berücksichtigung der konstruktiven
Gegebenheiten
innerhalb der vorkommenden Temperaturbereiche an den
anschließenden Bauteilen so haften, dass sie - unter
Berücksichtigung der zulässigen Dehnungsbewegungen der
Bauteile - nicht von den Haftflächen abreißt.
PVC-Profile dürfen
nicht mit bitumenhaltigen Stoffen in Verbindung
kommen. Bei
der Abdichtung von Anschlussfugen mit elastischen
Dichtstoffen
sind die DIN 18540 und die Verarbeitungs-Richtlinien
des
Herstellers zu befolgen.
Bei Abdichtung der Bauteile zum Baukörper mit
Bauabdichtungsfolien ist die Auswahl nach deren
Eigenschaften, geringe bzw. hohe Dampfdurchlässigkeit,
entsprechend den jeweiligen Anforderungen vorzunehmen.
Wird die Bauabdichtungsfolie verklebt, so müssen die
Klebeflächen frei von Verunreinigungen und
Fremdstoffen sein.
Die Angaben des Herstellers sind zu beachten.

Feuchtigkeitsschutz
Bei der Wärmedämmung eines Bauteils ist stets darauf zu
achten, dass die dampfdichten Materialien auf der
warmen
Seite und die dampfdurchlässigen auf der kalten Seite
angebracht werden. Baukörperanschlüsse sind fachgerecht
abzudichten.
Die Abdichtung der Fenster-, Tür- und Fassadenelemente
zum
Baukörper ist mit Bauabdichtungsfolien bzw.
abgekanteten
Blechprofilen einschl. geeigneter dauerelastischer
Versiegelungen inkl. Vorfüller zu angrenzenden
Bauteilen
herzustellen.
Lage und Anordnung von Dampfsperren und Folien müssen
wärme- und feuchttechnischen Erfordernissen
entsprechen.
Alle Flächen der Fassade müssen so entkoppelt, gedämmt
und
abgedichtet werden, dass an keiner Stelle (Flächen,
Ecken,
Randbereiche, Deckenbereiche und Fußpunkte etc.)
unzulässiges Tau- bzw. Kondensatwasser anfällt.
Zur Vermeidung von Tauwasser- und Schimmelpilzbildung
auf
raumseitigen Bauteiloberflächen darf die raumseitige
Oberflächentemperatur von 12,6° C gemäß DIN 4108
bezogen
auf 20° C Rauminnentemperatur und -5° C
Außentemperatur,
bei einer korrespondierenden Raumluftfeuchte von 50%
nicht
unterschritten werden.
Die Mindestforderungen zur Vermeidung von
Schimmelpilzbildung im Bereich von Wärmebrücken sind
gemäß DIN 4108 einzuhalten.
Soweit die Anschlussausbildungen entsprechend dem
Beiblatt 2
zur DIN 4108 ausgeführt werden, ist kein gesonderter
Nachweis
erforderlich.
Für alle abweichenden Konstruktionen müssen die
Mindestanforderungen nachgewiesen werden.

Die bauphysikalischen Einwirkungen durch das Raumklima
und
das Außenklima sind zu berücksichtigen. Die Anschlüsse
zum
Baukörper müssen den Anforderungen aus Wärme-, Schall-
und Feuchteschutz gerecht werden.
Die Anforderungen an die Anschlussfugenausbildung sind
in
DIN 4108-7, DIN 4109 sowie DIN 18355 und DIN 18533
enthalten.
Für nähere Informationen wird der Leitfaden zur
Montage der
RAL-Gütegemeinschaften Fenster und Haustüren,
Frankfurt a.
M. empfohlen.

Die Anschlussfugenabdichtung vom Baukörper zum Element
zur kalten Außenseite, sowie zur warmen Innenseite, ist
entsprechend der Anforderungen aus dem
Wärmeschutznachweis gemäß Gebäudeenergiegesetz (GEG)
für Bauanschlüsse auszuführen.

*Hinweis*
Die Fenstermontage erfolgt aus bauphysikalischen
Hintergründen in der Dämmebene des Baukörpers. Die
bemaßten Auskragungen von Außenkante Mauerwerk bis
Außenkante Fensterrahmen wird in den zugehörigen
Planungsdetails dargestellt.

Materialanforderung Zargensystem
Die Montage der Fenster/Fenstertüren in der Dämmebene
des
Baukörpers ist in einem Zargensystem vorgesehen. Es
sind
grundsätzlich hochwärmedämmende, systemgeprüfte
Komplettsysteme anzubieten. Alle Systembestandteile,
explizit
der Zargenbaustoff, müssen zwingend mit den üblichen
Fassadendämmstoffen ohne Zusatzbehandlung verträglich
sein.
Recyclatbaustoffe sind zwingend zu vermeiden. Der
Zargenbaustoff muss eine hohe Duktilität,
Druckfestigkeit und
Biegesteifigkeit zur Lastaufnahme ausweisen. In
gleicher Weise
sind Wärmeleitfähigkeit sowie
Wasserdampfdiffusionsfähigkeit
zu belegen. Vorzugsweise wird ein hochdichtes EPS
Material
erwartet.

Materialeigenschaft
WärmeleitfähigkeitDIN EN 12667 Nennwert < 0,040W/mK
Wasserdampfdiffusionswiderstandszahl < 70
Biegefestigkeit DIN EN 12089= 650 kPa
Scherfestigkeit DIN EN ISO 14130= 0,217 N/mm2
Druckspannung (10%) Stauchung = 2.500kPa
Druckspannung (2%) Stauchung = 1.100 kPa
Formbeständigkeit Temperaturbelastung Langfristig +85
°C
Verträglichkeitmit üblichen Baustoffen

Ausführungsanforderung Zargensystem
Das untere, quer durchlaufende Zargenprofil wird zur
Gewichtslastaufnahme des Bauelementes herangezogen, ist
damit als durchlaufende Basiskonstruktion auszubilden
(formschlüssige Profilkopplung ist zulässig). Alle
anderen
Zargenprofile bauen auf dieser Basis auf, eine
Abdichtung
untereinander ist vorzunehmen und wird nachweislich
verlangt.
Das komplette Montagesystem muss in allen
Anschlussbereichen durch die nachträglich
anzubringende,
äußere Fassadendämmung/ -bekleidung vollständig
überarbeitet werden können. Das lastabtragende System
ist lot-,
flucht- und maßgerecht am Baukörper zu montieren. Die
zulässigen Toleranzen des Rohbaus sind auszugleichen.
Das
Zargensystem soll alle aus den Bauelementen
eingetragenen
Kräfte aufnehmen und in den Baugrund übertragen. Eine
mechanische Befestigung im tragenden Baukörper wird
verlangt. Die Befestiger müssen zur angebotenen
Montagezarge systemkonform sein. Pastöse Abdichtungen
der
Zargenprofile zum Baukörper und untereinander sind
systemkonform auszuführen und in der bauphysikalisch
richtigen Ebene anzuordnen.

Ausführungsanforderung Fenstermontage in Zargensystem
Die Bauelemente sind so in das Montagesystem zu
montieren,
dass ihre Befestigung geringfügig sichtbar, jedoch
jederzeit
reversibel bleibt. Die Befestigung der Bauelemente ist
gemäß
den entsprechenden Vorgaben der aktuellen Richtlinie
"Leitfaden zur Montage" (RAL-Gütegemeinschaft Fenster
und
Haustüren), Kap.5, zu planen und auszuführen. Die
Befestiger
müssen zur angebotenen Montagezarge systemkonform sein.
Die Fensteranschlussfugen sind schlagregendicht
auszuführen,
die Luftdichtheit ist zu gewährleisten. Alle
Abdichtungskomponenten müssen mit dem Zargenmaterial
und
weiteren, angrenzenden Baustoffen verträglich sein. Sie
müssen über die Nachweise zur dauerhaften
Gebrauchstauglichkeit (ift-Richtlinie MO-01) verfügen
und sind
bestenfalls in Kombination mit dem angebotenen
Zargensystem
geprüft. Die Abdichtung erfolgt gemäß den beigefügten
Zeichungsdetails oder gemäß Werksplanung des Bieters
(muss
planerseitig freigegeben werden).

Nachweisführung Montagesystem und Abdichtung
Die dieser Ausschreibung beigefügten bauseitigen
Zeichnungen
zeigen die Rohbauausbildung und die erforderliche
Einbauebene der Fenster. Für die darauf abzustimmende
Zargenkonstruktion und Abdichtungsmaterialien hat der
Bieter
folgende Prüfnachweise zu dokumentieren:
Bauteilprüfung gemäß "ift-Richtlinie MO-01" (Nachweis
der
dauerhaften Gebrauchstauglichkeit - Abdichtung)
Bauteilprüfung gemäß  "ift-Richtlinie MO-02" (Nachweis
der
dauerhaften Gebrauchstauglichkeit - Befestigung)
statische Bemessung der Lastabtragung (Hersteller
/Bieter)
technische Datenblätter aller angebotenen
Montagematerialien
Verträglichkeit mit angrenzenden Baustoffen

Geforderte Abdichtung der Bauelemente in Montagezarge
Die Befestigung der Fenster im Zargenprofil erfolgt
mit vom
Systemgeber benannten Rahmenfixschrauben in geeigneter
Länge.Seitlich und oben erfolgt die Abdichtung mittels
systemkonformenblaugelb Multifunktionsband. Unten
erfolgt
eine Fugenausbildung ohne/mit Verklotzung (nach Wahl
desBieters). Die Abdichtung erfolgt außen mit
feuchteaktiver,systemkonformer Folie unterhalb der
Fensterbänke.

Beim Einsetzen der Fensterelemente ist im Übergang zum
Rahmen ein 3-Zonen Multifunktionsband einzubauen.
(schwarz
ohne Beschriftung)

*Hinweis*
Die Ausbildungen der Anschlüsse der Innenelemente ist
gemäß
den nachfolgenden Beschreibungen vorzunehmen.
Die Anschlüsse zum Baukörper müssen den Anforderungen
aus dem Schallschutz gerecht werden.
Die Anforderungen an die Anschlussfugenausbildung sind
in
DIN 4108-7, DIN 4109 sowie DIN 18355 enthalten.
Der Leitfaden zur Montage der RAL-Gütegemeinschaften
Fenster und Haustüren, Frankfurt a. M, Stand 2020-03,
Ziffer
3.1.2, Nr. 7, Seite 33 ist zu berücksichtigen.

Bei Öffnungen mit größeren Spannweiten, auskragenden
Bauteilen usw., sind größere Bauwerksbewegungen im
Bereich
der Anschlüsse zu erwarten.

*Hinweis*
Die Beschichtung der Aluminium-Profile und/oder
-Bleche muss
mit GSB International und/oder QUALICOAT
gütegesicherten
Pulver auf Polyesterbasis in einer Schichtdicke von
mindestens
50 µm / bzw. nach Vorgaben des Nasslackherstellers,
erfolgen.
Der ausführende Beschichtungsbetrieb muss Inhaber des
Gütezeichens der GSB International ("Gütegemeinschaft
für die
Stückbeschichtung von Bauteilen aus Aluminium",
Franziskanergasse 6, D-73525 Schwäbisch Gmünd) oder des
Gütezeichens der QUALICOAT (Verband für die
Oberflächenveredelung e.V. (VOA) Laufertormauer 6,
90403
Nürnberg) sein.

Farbbestimmung Metallbauarbeiten
Farbton außen: RAL nach Wahl des AG / anthrazit gem.
Bestand
Farbton innen: RAL nach Wahl des AG / anthrazit gem.
Bestand

Betätigungen/Handhaben Fenster: C-0
Türbänder: C-0
Betätigungen/Handhaben Türen: Inox (Edelstahl)

Der endgültige Farbton wird nach Auftragserteilung
bekannt
gegeben.
Die Palette der zur Wahl stehenden Farbtöne ist auf
die obige
Farbkarte eingegrenzt.
Alle Profile erhalten den gleichen Farbton.

*Hinweis*
Soweit in den Leistungsbeschreibungen für einzelne
Positionen
keine anderen Angaben erfolgen, gelten die
nachstehenden
Vorgaben:

Anforderungen an die Bauteile
Die entsprechenden Nachweise sind nach Aufforderung
durch
den AG diesem in schriftlicher Form vorzulegen. Der AN
hat im
Rahmen seiner EG-Konformitätserklärung die
Übereinstimmung
seines Produkts mit den jeweiligen Anforderungen nach
DIN EN
zu erklären.

Die nach genannten Werte beziehen sich auf
Standardelemente.
Gegebenenfalls können andere
Elementformen/Öffnungsvarianten oder
Profilkombinationen
abweichende Klassifizierungen haben.

Fenster nach DIN EN 14351-1
Fensterelement: Uw 0,9 W/(m²K)
Glaswerte nach DIN EN 673: Ug 0,6 W/(m²K)
Gesamtenergiedurchlässigkeit: g 53 %
Isolierglas-Abstandshalter: 0,038 W/(mK)

Luftdurchlässigkeit nach DIN EN 12207 Klassifizierung:
4
Schlagregendichtheit nach DIN EN 12208 Klassifizierung,
Prüfverfahren A: 9A
Widerstandsfähigkeit bei Windlast nach DIN EN 12210
Klassifizierung: C5

Einbruchhemmung nach DIN EN 1627 Klassifizierung: RC 2
N

Der Gesamtenergiedurchlassgrad und der
Lichttransmissionsgrad sind objektbezogen über die
CE-Kennzeichen der Verglasung nachzuweisen.

Außentüren nach DIN EN 14351-1
Türelement: Ud 1,3 W/(m²K)
Glaswerte nach DIN EN 673: Ug 0,6 W/(m²K)
Gesamtenergiedurchlässigkeit: g £ 53 %
Isolierglas-Abstandshalter: 0,038 W/(mK)

Luftdurchlässigkeit nach DIN EN 12207 Klassifizierung:
2
Schlagregendichtheit nach DIN EN 12208 Klassifizierung,
Prüfverfahren A: 3A
Widerstandsfähigkeit bei Windlast nach DIN EN 12210
Klassifizierung: C2

Einbruchhemmung nach DIN EN 1627 Klassifizierung: RC 2
N

Der Gesamtenergiedurchlassgrad und der
Lichttransmissionsgrad sind objektbezogen über die
CE-Kennzeichen der Verglasung nachzuweisen.

*Hinweis*
Winddruck auf Außenbauteile nach DIN EN 1991-1-4 inkl.
der
nationalen Anhänge
Angaben für Gebäude mit rechteckigem Grundriss
Windzone: II
Geländekategorie: II / III
Gebäudehöhe h: 4,9 m
Einbauhöhe Ze: 3,2 m
Gebäudebreite b: 15 m
Gebäudetiefe d: 16 m
Höhe über NHN 24 m

Waagerechte Verkehrslast (Seitenkraft) nach DIN EN
1991-1-1
und -2 inkl. der nationalen Anhänge
Zusatzlasten mit: 1.0 KN/m
wirkend in: Brüstungshöhe

Schneelasten nach DIN EN 1991-1-3 inkl. der nationalen
Anhänge
Schneelastzone: I

Ermittlung der Schneelasten (einschließlich der
Sockelbeträge
1a, 2) gemäß DIN EN 1991-1-3 inkl. der nationalen
Anhänge.
Für bestimmte Lagen der Schneelastzone 3 können sich
höhere
Werte als nach Gleichung (NA.3) ergeben. Informationen
über
die Schneelast in diesen Lagen sind von den örtlichen,
zuständigen Stellen einzuholen.
Im norddeutschen Tiefland werden Schneelasten bis zum
mehrfachen der rechnerischen Werte angegeben. Die
zuständige Behörde kann in den betroffenen Regionen die
Rechenwerte festlegen, die dann zusätzlich nach DIN EN
1990
als außergewöhnliche Einwirkungen zu berücksichtigen
sind.
Die Formbeiwerte für gereihte Dächer sind je nach
maßgebender Dachneigung der Norm zu entnehmen; statt
der
Formbeiwerte nach DIN EN 1991-1-3:2010-12, Bild 5.4
sind
jedoch die Formbeiwerte nach Bild NA.3 anzuwenden.

*Hinweis*
Schüco AWS 75.SI+, hochwärmegedämmtes Aluminium
Fenster-System
mit 75 mm Grundbautiefe.

Konstruktionsmerkmale:
Raumseitig aufschlagender Flügelrahmen mit 10 mm
Flächenversatz zur Rahmenebene, Außenseite
flächenbündig.
Wärmedämmende Isolierstege mit drei Hohlkammern bilden
den Anschlag für die koextrudierte
Moosgummi-Doppelhohlkammer-Mitteldichtung.
Das System ist mit rechteckigen Glasleisten
auszustatten.
Die Montage der Glasleisten erfolgt mittels
toleranzausgleichenden Kunststoffhaltern.

Profilbautiefen:
Blendrahmen, Pfosten, Riegel 75 mm
Flügelrahmen 85 mm

Profilansichtsbreiten:
Blendrahmen, umlaufend 79 mm
Pfosten nach statischer Erfordernis 94 mm
Riegel 94 mm
Flügelrahmen (Fenster) 41 mm

Schüco ADS 75 HD.HI, hochwärmegedämmtes Aluminium
Tür-System
mit 75 mm Grundbautiefe, für besonders schwere und
übergroße Flügel mit hoher Dauerbelastung

Konstruktionsmerkmale:
Innen und außen flächenbündige Türkonstruktion mit
beidseitig
umlaufender 5 mm Schattenfuge, bei zweiflügeligen
Antipanik-Türen mit 11 mm Schattenfuge.
Die Verbundleisten sind mit Schaumdämmstoff für hohe
Wärmedämmung ausgestattet.
Die Türflügelprofile sind mit geteilten Verbundleisten
bestückt.
Das System ist mit rechteckigen Glasleisten
auszustatten.
Für den erhöhten Wärmeschutz sind Verglasungsdichtungen
mit Fahnen einzusetzen.
Der untere Türabschluss ist mit einer Türabdichtung
auszustatten, die sich beim Schließvorgang automatisch
auf
eine bodenbündig eingebaute Edelstahlflachschwelle
absenkt.

Profilbautiefen:
Blendrahmen, Pfosten, Riegel 75 mm
Flügelrahmen (Tür) flächenbündig 75 mm

Profilansichtsbreiten:
Blendrahmen, seitlich und oben 79 mm
Pfosten 94 mm
Riegel 94 mm
Flügelrahmen (nach außen öffnend) 98 mm
Flügelprofil unten 142 mm

Schüco ADS 80 FR 30, thermisch getrenntes
Aluminium-System für Feuerschutzabschlüsse T 30 / F 30,
nach DIN 4102 und DIN 18095 mit 80 mm Grundbautiefe.

Feuerschutzabschluss, T 30-1 RS, Zulassungsbescheid
Nr.:
Z-6.20-1888
Zulässige Abmessungen, Breite (lichte
Durchgangsbreite) 460
mm bis 1400 mm, Höhe 1648 mm bis 2988 mm.

Feuerschutzabschluss, T 30-2-RS, Zulassungsbescheid
Nr.:
Z-6.20-1888
Zulässige Abmessungen, Breite (lichte
Durchgangsbreite) 940
mm bis 2820 mm, Höhe 1648 mm bis 2988 mm.

Feuerhemmende Verglasung, F 30, Zulassungsbescheid Nr.:
Z-19.14-1830
Maximal zulässige Höhe der feuerhemmenden Verglasung =
4500 mm,
Maximal zulässige Breite der feuerbeständigen
Verglasung =
unbegrenzt,
Maximal zulässige Scheiben / Paneelgröße im Hochformat
1400
x 3000 mm,
Maximal zulässige Scheiben / Paneelgröße im Querformat
2430
x 1400 mm,
Maximal zulässige Scheibengröße bei VSG Aufbau 1200 x
2200
mm

Konstruktionsmerkmale:
5-Kammer-Aluminium-Hohlprofilen.
Brandschutz-Isolatoren sind nach den Systemvorgaben
einzubringen.
Multifunktionsnut zur klemmbaren Befestigung der
Beschläge
(Schlösser, Sicherungsbolzen, E-Öffner, Montageanker,
Rollenklemmband).
Es dürfen nur geprüfte, in der Zulassung aufgeführte
Brandschutzgläser und/oder Ausfachungen eingesetzt
werden.
Im Falzbereich der Blend-/Flügelrahmen werden
beschichtete
BS Dichtbänder in die Multifunktionsnut eingeschoben.
Die Abdichtung der Brandschutzgläser und/oder
Ausfachungen
erfolgt mit äußeren und inneren EPDM- Dichtungen.
Die Abdichtung im Fußpunkt (Sockel) erfolgt durch eine
sich -
beim Schließen der Tür - automatisch absenkende
Dichtung.
Die feuerhemmenden Türen sind rauchdicht nach DIN 18095
auszuführen.

Profilbautiefen:
Blendrahmen, Pfosten, Riegel,
Flügelrahmen, Sockel 80 mm
Pfosten (verstärkt) 140 mm

Profilansichtsbreiten:
Blendrahmen, seitlich und oben 69 mm
Flügelrahmen (nach außen öffnend) 98 mm
Flügelprofil unten 142 mm

*Hinweis*
BF 119  KvD-Beschlag einbruchhemmend 160 kg System,
verdeckt liegender Kipp-vor-Dreh Beschlag mit
Einhandbedienung, für Flügellasten bis 160 kg und einem
Öffnungswinkel in Drehstellung von 90°/180°

Widerstandsklasse gemäß DIN EN 1627 RC 2 N

Funktionsbeschreibung:
Wird der Fenstergriff aus der senkrechten Stellung
(verschlossenes Fenster) um 90° nach oben gedreht, so
wird
die Kippstellung erreicht. Erst wenn der Fenstergriff
um weitere
90° (Senkrechtstellung oben) betätigt wird, befindet
sich der
Beschlag in Drehstellung.
Die Drehstellung ist - mittels eines in den
Fenstergriff
integrierten Schließzylinders - abschließbar
auszuführen.

Konstruktionsmerkmale:
Der Beschlag ist mit einer in Dreh- und in Kippstellung
wirksamen Fehlbedienungssperre ausgestattet.
Scheren- und Ecklager sind verdecktliegend im Falz
eingebaut.
Alle Verriegelungspunkte sind mit Schließrollen
auszuführen.
Die Anzahl und Ausführung der Verriegelungspunkte
(Riegelstücke) ist in Abhängigkeit der Größe des
Flügels und
der Belastung, Anhand der Systemvorgaben vorzunehmen.
Die untere griffseitige Eckumlenkung muss mit einem
Entlastungslager ausgeführt werden.
Die Verriegelung an diesem Punkt erfolgt über einem im
Auflaufbock integrierten Verschlusspunkt mit
Schließrolle.
Die Öffnungsweite der Flügel in Drehstellung beträgt
maximal
180°.
Durch Montage eines zusätzlichen Anschlages kann der
Öffnungswinkel, der Einbausituation angepasst, auf 90°
begrenzt werden.
Korrosionsschutz des Grundbeschlages nach DIN EN 1670:
Klasse 5
Bedienkräfte nach DIN EN 13115: Klasse 1
Dauerfunktion nach DIN EN 12400: Klasse 2

Ein gegen Aufbohren geschütztes Kammergetriebe mit
RC-Griffen, sowie zusätzliche
Sicherheitsverriegelungen gemäß
den Systemvorgaben, sind einzusetzen.

BF 147  Oberlicht-Beschlag mit Handhebel
Oberlichtbeschlag mit einer oder mehreren querliegenden
Scheren. Die Scheren können durch die Betätigung eines
Druckknopfes ausgehängt werden. Die Öffnungsweite
beträgt
ca. 290 mm. Das maximale Flügelgewicht beträgt 200 kg.

Konstruktionsmerkmale:
Die erforderliche Anzahl Scheren und oder Bänder sowie
der
Einsatz der einzelnen Verriegelungspunkte und der
sonstigen
Beschlagskomponenten ist - unter Berücksichtigung der
Lastannahmen für die jeweilige Flügelgröße - nach den
Bemessungstabellen des System-Herstellers zu ermitteln.
Zusätzlich muss der Beschlag mit Sicherungs- und
Putzscheren
ausgestattet werden. Die Scheren halten den
Fensterflügel in
der Putzstellung. Die Scheren sichern den
Fensterflügel bei der
Rückführung von der Putz- in die Kippstellung.

Korrosionsschutz des Grundbeschlages nach DIN EN 1670:
Klasse 3

BF 904  Fenstergriff abschließbar mit 2 Schaltstufen,
mit
verdeckt liegendem Getriebe

Das Getriebe wird in den Falz eingebaut.
Die Befestigung des Getriebes erfolgt mittels einer
raumseitig
aufgeschraubten, Rosette.
Die Befestigungsschrauben werden durch den - später zu
montierenden - Fenstergriff abgedeckt. Während der
Bauzeit ist
die Rosette mit einer Schutzkappe abzudecken.
Der Fenstergriff ist mit einem Schließzylinder mit 2
Schaltstufen
auszustatten.
Der Fenstergriff ist erst nach Abschluss der
Fenstermontage
beziehungsweise vor der Gebrauchsabnahme der Fenster zu
montieren.

Farbton: C0
Werkstoff: Alu

Funktionsbeschreibung:
Grundstellung
Ein Öffnen des Fensters wird verhindert.

Schaltstufe 1
Der Fenstergriff kann aus der senkrechten Stellung um
90° nach
oben in die Kippstellung gedreht werden.

Schaltstufe 2
Der Fenstergriff kann um weitere 90°
(Senkrechtstellung oben)
betätigt werden, der Beschlag ist in Drehstellung.

BF 945  Handhebel mit Eckumlenkung

Die Betätigung erfolgt mit einem Handhebel. Die
abgedeckte
Zugstange ist bis auf ca. 1.400 mm über OKF
herunterzuführen.

Farbton: C0
Werkstoff: Alu

*Hinweis*
Schließfunktion von Notausgangs- und Paniktüren

1- flg. Türen

"B": -Umschaltfunktion-,
Grundstellung: Beide Türdrücker sind angekoppelt, Tür
begehbar.
Schaltstellung: Durch Schlüssel- /
Profilzylinderbetätigung wird
der bandseitige Türdrücker abgekoppelt. Nach
Betätigung der
Antipanikfunktion bleibt der Türdrücker auf Bandseite
abgekoppelt.

"E" -Wechselfunktion-,
Grundstellung: Die Tür ist auf der Bandseite nur mit
Schlüssel
zu öffnen.
Schaltstellung: Auf der Bandgegenseite kann die Tür
über den
Drücker, auch im abgeschlossenen Zustand, immer
geöffnet
werden.

Wartungsarme Rollentürbänder
Dreiteilige Aluminium-Rollentürbänder mit einer
Abmessung von
22 x 200 mm, für Flügellasten bis 200 kg.

Konstruktionsmerkmale:
Die gesamte Technik für die sichere Verankerung und die
Feinjustierung ist im Türfalz angeordnet. Ohne den
Türflügel
auszuhängen, kann eine Feinjustierung vorgenommen
werden.
Gebrauchsklasse nach DIN EN 1935: Klasse 4
Korrosionsschutz nach DIN EN 1670: Klasse 4
Bandklasse nach DIN EN 1935: Klasse 14
Mechanische Beanspruchung nach DIN EN 12400: Klasse 8

BT 154  1-flügeliger Türbeschlag, Widerstandsklasse RC
2,
Antipanik Mehrfachverriegelung InterLock,
Schließfunktion
"E" gemäß DIN EN 179

Türbänder:
gemäß Beschreibung und entsprechend den zu erwartenden
Lasten.

Schloss incl. Zubehör:
Sicherungsbolzen, Falzluftbegrenzer, Anbohrschutz
entsprechend des Systemprüfzeugnisses
Profilzylinder mit Bohr- und Ziehschutz, Klasse 2 nach
DIN
18252 und Aufbohrschutz.
InterLock Antipanik Mehrfachverriegelung,
selbstverriegelnd, mit
Wechsel, Edelstahl- Stulp, mit Gegendruck gesichertem
Fallenriegel, mit gesicherter Fallenfeststellung,
Schließplatten.

Betätigung innen:
Türdrücker nach DIN EN 179  Art.Nr.:  240191,
Edelstahl.

Betätigung außen:
Türknauf  Art.Nr.: 240701, Edelstahl.

Ein Stück oben liegender Gleitschienen-Türschließer
nach DIN
EN 1154.
Schließablauf, Endanschlag und Öffnungsdämpfung
hydraulisch
kontrolliert und einstellbar,
Schließkraft stufenlos einstellbar.
Schließergröße, entsprechend der Türflügelbreite.

Die Beschläge für die Brandschutzelemente T-30  sind
nach
dem Zulassungsbescheid Nr.: Z-6.20-1888, T 30-1 / T
30-2
"Schüco ADS 80 FR 30" einzusetzen.

Rollentürbänder, T- 30
Dreiteilige Aluminium-Rollentürbänder mit einer
Abmessung
von 22 x 170 mm, für Flügellasten bis 180 kg.

Konstruktionsmerkmale:
Die gesamte Technik für die sichere Verankerung und die
Feinjustierung ist im Türfalz angeordnet. Ohne den
Türflügel
auszuhängen, kann eine Feinjustierung vorgenommen
werden.
Gebrauchsklasse nach DIN EN 1935 Klasse 4
Korrosionsschutz nach DIN EN 1670: Klasse 4
Bandklasse nach DIN EN 1935: Klasse 13
Mechanische Beanspruchung nach DIN EN 12400: Klasse 6

BT 410  1-flügeliger Türbeschlag für Brandschutztüren
T 30
nach DIN 4102, Antipanik Riegel-Fallenschloss,
Schließfunktion "B" gemäß DIN EN 179

Türbänder und Sicherungsbolzen:
gemäß Beschreibung und entsprechend den zu erwartenden
Lasten.

Schloss incl. Zubehör:
Antipanik Riegel- Fallenschloss, mit
Selbstverriegelung, ohne
Wechsel, geteilte Drückernuss, Edelstahl- Stulp,
Riegel und
Falle, vernickelt, Schließplatte. Vorgerichtet für
Profilzylinder.

Die Auswahl des Schlosses ist in Abhängigkeit der
Flügelhöhe
durch den AN zu bestimmen. GGf. muss ein Schloss mit
oberer
Verriegelung eingesetzt werden.

Betätigung innen:
Türdrücker nach DIN EN 179  Art.Nr.:  240131,
Edelstahl.

Betätigung außen:
Türdrücker  Art.Nr.:  240131, Edelstahl.

Ein Stück oben liegender Gleitschienen-Türschließer
nach DIN
EN 1154
Schließablauf, Endanschlag und Öffnungsdämpfung
hydraulisch
kontrolliert und einstellbar,
Schließkraft stufenlos einstellbar.
Schließergröße, entsprechend der Türflügelbreite.
Gleitschiene mit integriertem Rauchmelder mit
Betriebs- und
Wartungsanzeige und elektromechanischer Feststellung,
24 V
DC, geprüft nach DIN EN 1155, Feststellpunkt zwischen
80°
und 120°, Netzteil, einteilige Verkleidung und mit
Anschlussmöglichkeiten für zusätzliche Rauchmelder.
Incl. eines Handtaster zur Auslösung.

BT 746  GEZE Rauchmelder
Rauchmelder für die Sturz- und Deckenmontage, mit
Zulassung
für Feststellanlagen an Brand- und Rauchschutztüren.

*Hinweis*
GT 313  Wärmeschutz-3-fach-Glas
nach Unfallverhütungsvorschrift Schulen (GUV)

Glasaufbau:
Glasart außen Float
Glasart mitte Float
Glasart innen VSG
- mit thermisch verbessertem Randverbund

Technische Daten:
Gesamtenergiedurchlässigkeit g: 53 %
U-Wert Ug: 0,6 W/m²K
Der angegebene Ug-Wert wurde nach DIN EN 673 berechnet.

GT 314  Wärmeschutz-3-fach-Glas
nach Unfallverhütungsvorschrift Schulen (GUV)

Glasaufbau:
Glasart außen Float
Glasart mitte Float
Glasart innen VSG mit mattweißer Folie
- mit thermisch verbessertem Randverbund

Technische Daten:
Gesamtenergiedurchlässigkeit g: 53 %
U-Wert Ug: 0,6 W/m²K
Der angegebene Ug-Wert wurde nach DIN EN 673 berechnet.

GT 315  Wärmeschutz-3-fach-Glas für Türen und
bodengebundene Verglasungen bei Zugangsmöglichkeit
des öffentlichen Personenverkehrs

Glasaufbau:
Glasart außen VSG
Glasart mitte Float
Glasart innen VSG
- mit thermisch verbessertem Randverbund

Technische Daten:
Gesamtenergiedurchlässigkeit g: 53 %
U-Wert Ug: 0,6 W/m²K
Der angegebene Ug-Wert wurde nach DIN EN 673 berechnet.

GT 511  SchücoFlam F 30, Brandschutzglas nach DIN 4102,
Monoglas
Dicke gesamt: 16 mm
Fabrikat: Schüco
Typ: SchücoFlam 30 C 16(M)
Widerstandsklasse P1A nach DIN EN 356

*Hinweis*
AS 115  Anschluss seitl. (Fenster/ Tür) Vorwandmontage
-
System
Der Baukörper ist zweischalig ausgebildet. Die
Elemente sind
mit einem Vorwandmontage - System mit 90 mm Ausladung
im
Bereich der Dämmebene einzubauen.

Befestigt werden die Elemente mit handelsüblichen
Rahmenschrauben im Vorwandmontage - System.

Die Anschlussfugenabdichtung ist mit einem
Multifunktions-Dichtband auszuführen und mit einem
Anschlussprofil abzudecken. Dieses Anschlussprofil ist
so
auszubilden, dass es für die nachfolgenden
Putzarbeiten die
Funktion einer Putzlehre mit übernimmt. Die innere
Anschlussfuge ist mit dauerelastischen Dichtstoffen zu
versiegeln.

Auf der Außenseite ist die Anschlussfugenabdichtung
mit einer
Dichtungsfolie auszuführen. Diese Dichtungsfolie
überlappt den
Anschlussbereich Vorwandmontage - System und
Blendrahmen.
Die äußere Anschlussfuge zwischen Vorsatzschale und
Blendrahmen ist mit einem Kompriband zu schließen.

AO 115  Anschluss oben (Fenster/ Tür) Vorwandmontage -
System
Der Baukörper ist zweischalig ausgebildet. Die
Elemente sind
mit einem Vorwandmontage - System mit 90 mm
Ausladung im Bereich der Dämmebene einzubauen.
Sonst, wie im Text "Anschluss seitlich" beschrieben.
Am oberen verbreiterten Blendrahmen der
Fensterelemente ist
ein Sonnenschutz anzuordnen.

AU 115  Anschluss unten (Fenster/ Tür) Vorwandmontage -
System
Der Baukörper ist hier sinngemäß wie im Text "Anschluss
seitlich" beschrieben ausgebildet. Die Elemente sind
mit einem
Vorwandmontage - System mit 90 mm Ausladung im Bereich
der Dämmebene einzubauen.

Im Fußpunkt werden die Elemente mit einem Basisprofil
(Mehrkammer-Hohlprofil) und einem verzinkten Stahlrohr
auf
dem Vorwandmontage - System befestigt.

Auf der Innenseite ist die Basiskonstruktion für den
Anschluss
einer bauseitigen Fensterbank vorzurichten. Die
Anschlussfuge
ist mit Wärmedämmung auszufüllen und mit
dauerelastischen
Dichtstoffen zu versiegeln.

Auf der Außenseite ist die Dichtungsfolie an der
Basiskonstruktion eingespannt. Die Folie ist bis auf
den
tragenden Baukörper zurückzuführen und dort zu
verkleben.

AU 119  Anschluss unten (Fenster) bodengebunden
Der untere Anschluss erfolgt gemäß beiliegender
Detailzeichnung des Planers.

Die Elemente sind mit einem Vorwandmontage - System
(Beschreibung wie vor) im Bereich der Dämmebene
einzubauen.

Das Fensterelement schließt hier an den Rohfußboden an,
Höhe Fußbodenaufbau gemäß der Detailplanung.
Vorab ist eine KS-Basiskonstruktion zu montieren, die
als
Aufständerung für das Fenster dient.

Im Fußpunkt der Fensterkonstruktion ist eine
mehrteilige
Basiskonstruktion, entsprechend der Höhe des
Fußbodenaufbaues, aus KS-Profilen
(Mehrkammer-Hohlprofile)
einzubauen. Diese Basiskonstruktion ist mit verzinkten
Stahlrohren auszusteifen. Der Bereich zwischen dem
Basisprofil
und dem Vorwandmontage - System ist im Bereich der
Befestigungsschrauben zu unterfüttern und vollflächig
mit
Wärmedämmung auszufüllen. Die innere Anschlussfuge an
den
bauseitigen inneren Bodenbelag ist mit dauerelastischen
Dichtstoffen zu versiegeln.

Raumseitig ist die Basiskonstruktion für den Anschluss
einer
bauseits zu erbringenden Fußbodenkonstruktion
vorzurichten,
dazu ist ein Aluminium-Winkel zu liefern, welcher als
Fußbodenabschluss dient.

Die Sockelhöhen sind auf den Aufbau der anschließenden
Basispunkte abzustimmen.

Die Wärmedämmung ist außerdem mit einem
Aluminiumkantteil
( t= 3,0 mm) mit verdeckte Befestigung, abzudecken.

AU 201  Anschluss unten (Türen) Bodenschwelle
Die Höhe des Fußbodenaufbaues beträgt ca. 240 mm.

Der Anschluss unten im Bereich der Türen ist mit einer
zum
System gehörenden Bodenschwelle und einer Trennschiene
auszustatten. Unterhalb der Türschwelle ist eine
aufgeständerte, verzinkte Stahlrohrkonstruktion
anzubringen,
um die Türanlage abzustützen. Der Zwischenraum
unterhalb
der Basis und des Rohfußbodens ist allseitig mit
Wärmedämmung auszufüllen.

Auf der Innenseite ist die Basiskonstruktion für den
Anschluss
der bauseitigen Fußbodenkonstruktion vorzurichten. Der
Bereich zwischen Fußbodenbelag und Basiskonstruktion
ist mit
Wärmedämmung zu verfüllen und die innere Anschlussfuge
an
den bauseitigen inneren Bodenbelag ist mit
dauerelastischen
Dichtstoffen zu versiegeln.

Auf der Außenseite erfolgt die Abdichtung mit einer an
der
Basiskonstruktion befestigten Dichtungsfolie, die bis
auf den
tragenden Baukörper zurückzuführen und dort zu
verkleben ist.
Die Anschlussfuge zwischen der Basiskonstruktion und
dem
äußeren bauseitigen Bodenbelag ist mit einem
Kompriband zu
schließen.

Die Sockelhöhen sind auf den Aufbau der anschließenden
Basispunkte abzustimmen.

A 402  Anschluss Brandschutzelemente ADS 80 FR 30
F 30 - Verglasungen und T-30 Türen

Die Eignung des Feuerschutzabschlusses zur Erfüllung
der
Anforderungen des Brandschutzes ist in Verbindung mit
folgenden Wänden/Bauteilen nachgewiesen. Bei der
Verwendung sind die bauordnungsrechtlichen
Vorschriften zu
beachten.

Wände aus Mauerwerk nach DIN 1053-1, Dicke > 115 mm,
Steinfestigkeitsklasse mindestens 12, Normalmörtel der
Mörtelgruppe > II.

Wände aus Beton nach DIN 1045-1, Dicke > 100 mm,
Festigkeitsklasse mindestens C 12/15.

Wände aus Porenbeton- Block- oder Plansteinen nach DIN
4165 Teil 3, Dicke > 150 mm, Festigkeitsklasse 4.

Wände aus bewehrten - liegenden oder stehenden -
Porenbetonplatten, Dicke > 150 mm, sofern für diese
eine
allgemeine bauaufsichtliche Zulassung vorliegt,
Festigkeitsklasse 4.4.

Montagewände in Ständerbauweise (Höhe < 5 m) mit
beidseitiger Beplankung aus Gipskarton-
Feuerschutzplatten,
Dicke > 100 mm, mindestens der Feuerwiderstandsklasse
F 30,
Benennung (Kurzbezeichnung) F 30-A, nach DIN 4102-4
Tabelle 48.

bekleidete Stahlstützen und/oder -träger - mindestens
der
Feuerwiderstandsklasse F 30, Benennung
(Kurzbezeichnung) F
30-A nach DIN 4102-4

bekleidete Holzstützen und/oder -träger - mindestens
der
Feuerwiderstandsklasse F 30, Benennung
(Kurzbezeichnung) F
30-B nach DIN 4102-4

Die Anschlüsse der Brandschutzelemente müssen
hinsichtlich
der mechanischen Festigkeit und der dauerhaften
Abdichtung
mit dauerelastischen Dichtungsmasse bei sinngemäßer
Anwendung der DIN 18540 Teil 1 fachgerecht ausgeführt
werden.

### Titel 02 Demontagearbeiten

**02.1 An- und Abfahrt**
An- und Abfahrt vom Firmensitz zur Baustelle für
gesonderte
Demontage am Bestand inkl. Personal- und
Fahrzeugnutzung.
(bis zu 3 Personen als Kalkulationsgrundlage)
Menge: 2,000 St

**02.2 Ausbau Aluminiumfensterelement, B x L= ca. 3,01 x 1,86m**
Aluminiumfensterelement ausbauen; Zweischeiben-
Isolierverglasung; Material getrennt lagern und
abfahren.

Die Fensterelemente sind zerstörungsarm auszubauen, um
Folgearbeiten im Innenbereich zu verhindern bzw. auf
ein
Minimum zu reduzieren.

Gesamtmaß Element: B x L= ca. 3,01m x 1,86m

Bereich: FEG-10-B

Aufteilung in:
2 St DK-Flügel
1 St Festfeld GT 102
Menge: 1,000 St

**02.3 Ausbau Aluminium-Fenster-Tür-Element, B x L= ca. 3,51 x 3,18m**
Aluminiumfenster-/ Türelement ausbauen; Zweischeiben-
Isolierverglasung; Material getrennt lagern und
abfahren.

Die Fensterelemente sind zerstörungsarm auszubauen, um
Folgearbeiten im Innenbereich zu verhindern bzw. auf
ein
Minimum zu reduzieren.

Gesamtmaß Element: B x L= ca. 3,51m x 3,18m

Bereich: FEG-11

Aufteilung in:
1 St 1-flg. NA Tür nach DIN EN 1125 mit
Brüstungsriegel im
Flügel, lichte Nutzbreite mind. 900
1 St Oberlichtfestfeld
2 St Festfeld Seitenteile
2 St Kipp-Oberlichtflügel
Menge: 1,000 St

### Titel 03 Fenster- und Türelemente

**03.1 Werkplanung Metallbauarbeiten**
Dem Auftragnehmer wird nach der Auftragserteilung die
Ausführungsplanung des Planers übergeben.

Die weitere technische Bearbeitung, d. h.
- Erstellen von Konstruktions- und Detailplänen für
alle in der
Leistungsbeschreibung aufgeführten Anlagen
- Abstimmung der Details mit dem AG bzw. mit dem
Architekten
rechtzeitig vor Fertigungsbeginn
- örtliche Aufmaße
- Vorlage von Original-Muster der Fenster- und
Fassadenprofile
ist mit dieser Position komplett anzubieten.

Die mit dem Architekten abgestimmten
Konstruktionspläne,
Beschreibungen und Muster sind vor Fertigungsbeginn
bzw. vor
Materialbestellung dem AG in dreifacher Ausfertigung
zu liefern.
Nach Überprüfung auf Übereinstimmung mit der
Ausführungsplanung durch den AG hat dieser die
genannten
Unterlagen in einer Ausfertigung mit seinem
Prüfvermerk an
den AN zurückzugeben.
Aus den Darstellungen müssen Konstruktion, Maße,
Einbau,
Befestigung und Bauanschlüsse der Bauteile sowie die
Einbaufolge erkennbar sein (DIN 18360, Ziff. 3.1.7).
Menge: 1,000 psch

**03.2 Alu-Fenster-Element in RC 2 N - F-EG-01 - Ansicht Nord-West - Erweiterung Flur**
Abmessung ca.: 3570 x 1880 mm

Einbauort: F-EG-01 - Ansicht Nord-West - Erweiterung
Flur

Aufteilung nach beiliegender Ansicht in:
2 St KVD-Flügel GT 313
1 St Festfeld GT 313

Beschlag Fenster: BF 119, 904

Alle Komponenten müssen den Anforderungen aus der Norm
und des Prüfzeugnisses des Systemgebers entsprechen.

Anschlüsse
Seitlich: AS 115
Oben: AO 115
Unten: AU 115
Menge: 1,000 St

**03.3 Alu-Tür-Element 1.flg NA in RC 2 N - F-EG-02a - Ansicht Nord-West - Erweiterung Flur**
Abmessung ca.: 1135 x 2325 mm

Einbauort: F-EG-02a - Ansicht Nord-West - Erweiterung
Flur

Aufteilung nach beiliegender Ansicht in:
1 St 1-flg. NA Tür nach DIN EN 179, lichte
Durchgangsbreite
900 mm GT 315

Beschlag Tür: BT 154

Alle Komponenten müssen den Anforderungen aus der Norm
und des Prüfzeugnisses des Systemgebers entsprechen.

Einseitig erfolgt die Kopplung mit dem nachfolgend
beschriebenen Fensterelement.

Anschlüsse
Seitlich: AS 115
Oben: AO 115
Fußpunkt Tür: AU 201
Menge: 1,000 St

**03.4 Alu-Fenster-Element in RC 2 N - F-EG-02b - Ansicht Nord-West - Erweiterung Flur**
Abmessung ca.: 2435 x 1880 mm

Einbauort: F-EG-02b - Ansicht Nord-West - Erweiterung
Flur

Aufteilung nach beiliegender Ansicht in:
1 St KVD-Flügel GT 313
1 St Festfeld GT 313

Beschlag Fenster: BF 119, 904

Alle Komponenten müssen den Anforderungen aus der Norm
und des Prüfzeugnisses des Systemgebers entsprechen.

Einseitig erfolgt die Kopplung mit dem vorstehend
beschriebenen Türelement.

Anschlüsse
Seitlich: AS 115
Oben: AO 115
Unten: AU 115
Menge: 1,000 St

**03.5 Alu-Fenster-Element in RC 2 N - F-EG-03 + 04 - Ansicht Nord-Ost - WC J + M**
Abmessung ca.: 1070 x 795 mm

Einbauort: F-EG-03 + 04 - Ansicht Nord-Ost - WC J + M

Aufteilung nach beiliegender Ansicht in:
1 St Kipp-Oberlichtflügel GT 314

Beschlag Fenster: BF 147, 945

Alle Komponenten müssen den Anforderungen aus der Norm
und des Prüfzeugnisses des Systemgebers entsprechen.

Anschlüsse
Seitlich: AS 115
Oben: AO 115
Unten: AU 115
Menge: 2,000 St

**03.6 Alu-Fenster-Element in RC 2 N - F-EG-05 - Ansicht Nord-Ost - Gruppe 3**
Abmessung ca.: 2570 x 1880 mm

Einbauort: F-EG-05 - Ansicht Nord-Ost - Gruppe 3

Aufteilung nach beiliegender Ansicht in:
2 St KVD-Flügel GT 313
1 St Festfeld GT 313

Beschlag Fenster: BF 119, 904

Alle Komponenten müssen den Anforderungen aus der Norm
und des Prüfzeugnisses des Systemgebers entsprechen.

Das Element erhält zusätzlich einen gesondert
beschriebenen
Sonnenschutz.

Anschlüsse
Seitlich: AS 115
Oben: AO 115
Unten: AU 115
Menge: 1,000 St

**03.7 Alu-Fenster-Element in RC 2 N - F-EG-06-09 - Ansicht Süd-Ost - Gruppe 2 + 3**
Abmessung ca.: 3070 x 3240 mm

Einbauort: F-EG-06-09 - Ansicht Süd-Ost - Gruppe 2 + 3

Aufteilung nach beiliegender Ansicht in:
2 St KVD-Flügel bodentief GT 315
1 St Festfeld bodentief GT 315
3 St Oberlichtfestfelder GT 313

Beschlag Fenster: BF 119, 904

Das Pfostenprofil ist den statischen Anforderungen
anzupassen.

Alle Komponenten müssen den Anforderungen aus der Norm
und des Prüfzeugnisses des Systemgebers entsprechen.

Die Elemente erhalten zusätzlich einen gesondert
beschriebenen Sonnenschutz.

Anschlüsse
Seitlich: AS 115
Oben: AO 115
Unten: AU 119
Menge: 4,000 St

**03.8 Alu-Fenster-Element in RC 2 N - F-EG-11 - Ansicht Nord-Ost - Bestand**
Abmessung ca.: 2300 x 3185 mm

Einbauort: F-EG-11 - Ansicht Nord-Ost - Bestand

Aufteilung nach beiliegender Ansicht in:
1 St KVD-Flügel bodentief GT 315
1 St Festfeld bodentief GT 315
1 St Oberlichtfestfelder GT 313
1 St Oberlichtfestfeld GT 313

Beschlag Fenster: BF 119, 904, 147, 945

Das Pfostenprofil ist den statischen Anforderungen
anzupassen.

Alle Komponenten müssen den Anforderungen aus der Norm
und des Prüfzeugnisses des Systemgebers entsprechen.

Die Elemente erhalten zusätzlich einen gesondert
beschriebenen Sonnenschutz.

Anschlüsse
Seitlich: AS 115
Oben: AO 115
Unten: AU 119
Menge: 1,000 St

**03.9 Alu-Brandschutz-Element T 30 1.flg / F 30 - Flur Erweiterung zum Flur Bestand**
Abmessung ca.: 1260 x 2260 mm

Einbauort: Flur Erweiterung zum Flur Bestand

Aufteilung nach beiliegender Ansicht in:
1 St 1-flg. NA Tür nach DIN EN 179 GT 511

Beschlag Tür: mit elektromech. Feststellung BT 410

Anschlüsse
Allseitig: A 402

Ausführung gemäß der Zulassung.
Menge: 1,000 St

**03.10 GEZE Rauchschalter 24 V**
GEZE Rauchschalter 24 V gemäß BT 746 für den Anschluß
an
die in der Vorposition beschriebene
Rauchschalterzentrale,
Lieferung und Montage, Inbetriebnahme siehe gesonderte
Position, E-Anschluss durch bauseitigen Elektriker.
Menge: 2,000 St

**03.11 Inbetriebnahme und Abnahmeprüfung der Feststellanlagen**
Kosten für die Inbetriebnahme und die Abnahmeprüfung
der
Feststellanlagen.

Nach dem betriebsfertigen Einbau der Feststellanlagen
am
Anwendungsort sind deren einwandfreie Funktion und
vorschriftsmäßige Installation durch eine
Abnahmeprüfung
festzustellen.
Die Abnahmeprüfung darf nur von autorisierten
Fachkräften
oder von Fachkräften einer dafür benannten Prüfstelle
durchgeführt werden.
Nach erfolgreicher Abnahmeprüfung in unmittelbarer
Nähe des
Abschlusses an der Wand Schild in der Größe 105 mm x 52
mm mit der Aufschrift Feststellanlage Abnahme durch
....
(Firmenzeichen sowie Monat und Jahr der Abnahme)
dauerhaft
anzubringen.

Dem Betreiber ist über die erfolgreiche Abnahmeprüfung
eine
Bescheinigung auszustellen; sie ist durch den Betreiber
aufzubewahren.
Menge: 1,000 psch

### Titel 04 Sonnenschutzarbeiten

*Hinweis*
Alle bauseitig durch die Sonnenschutzfirma notwendigen
Maßnahmen und Leistungen zur
Befestigung der Sonnenschutz-Anlagen an der Fassade
(z.B. Verstärkungen, Gewinde,
Bohrungen für Bolzen, Setzen von Gewinde bzw.
Stehbolzen usw.) sind rechtzeitig
anzumelden und verantwortlich mit der Bauleitung zu
klären.
Alle Befestigungen und Verbindungsteile (Schrauben
usw.) sind grundsätzlich aus
Edelstahl A4 herzustellen.
Der elektrische Anschluss des Sonnenschutzes erfolgt
bauseits.
Die angebotenen Produkte müssen der DIN EN
13120:2009-04
(Innenliegender-Sonnenschutz) bzw. der DIN EN
13659:2009-01
(Raffstoren/Außen-Jalousien/Rollladen) bzw. der DIN EN
13561:2009-01 (Markisen)
entsprechen und CE erklärt sein. Produkte ohne diese
Kennzeichnung sind nicht
zugelassen.

Einzusetzendes Fabrikat oder gleichwertig:
Zur Ausführung kommen Senkrecht-Markisen 491, Fabrikat
WAREMA, da diese bereits im Bestand eingesetzt sind.

1. Elektroantrieb
Rohrmotor 230 V, 50 Hz (Drehmoment und
Leistungsaufnahme auf Anlagengröße
abgestimmt), Schutzart IP 44, mit integriertem
Thermoschutz und eingebautem
Kondensator. Der Motor verfügt über eine mechanische
Endabschaltung.
Der Motor verfügt über eine positionsgesteuerte
Endabschaltung in der unteren und oberen
Endlage.
Der Anschluss erfolgt durch eine im Motorkopf
steckbare Anschlussleitung ca. 0,5 m lang
mit vormontiertem Stecker STAS 3.
Die entsprechende Kupplung für den bauseitigen
Anschluss und das
Steckerkupplungsgehäuse liegen bei.

2. Abdeckung
Ausführung ohne eigenen Kasten zur Montage in einer
separat beschriebenen
Einputzblende. Seitliche Winkelkonsolen aus Aluminium
zur Aufnahme der Tuchwelle.
Revisionsblende aus Aluminium-Kantblech als untere
Abdeckung.

3. Wellensystem
Tuchwelle aus stranggepresstem Aluminiumrohr,
Durchmesser 62mm, 1,5 mm stark. Die
Befestigung des Behanges erfolgt mittels Kedernute um
evtl. Druckstellen durch
Klemmleisten usw. zu vermeiden.

4. Acryl-Stoff Standard - Preisgruppe 1
Markisenbespannung aus 100% Marken-Acryl-Gewebe,
spinndüsengefärbt, lichtecht,
wetterecht und reißfest. Die Tücher sind auf
Nano-Basis imprägniert und dadurch
schmutzabweisend, verrottungssicher, schnelltrocknend,
luftdurchlässig und
wasserabweisend. Bahnbreite 1200 mm. Leicht
entflammbar.
Farbauswahl gemäß der jeweils gültigen
WAREMA-Kollektion. Das Stoffgewicht beträgt ca.
300 g/m². Die Tücher müssen schadstoffgeprüft sein
nach ÖKO-Tex-Standard 100. Alle
Nähte und Säume sind mit PTFE (Teflon)-Nähfaden der
Firma Gore® herzustellen.

5. C-Führungsprofile 25/18
Führungsschiene aus Aluminium, pulverbeschichtet,
Abmessung 25 x 18 x 25 mm,
stranggepresst. Die Befestigung erfolgt mittels
Aluminium-Führungsschienenhaltern.

6. Fallrohr
Aus Aluminiumprofil, pulverbeschichtet, oval 38 x 25
mm mit Kedernut. Sowohl
stoffumschlungen als auch sichtbar lieferbar.
Seitliche schwarze
Kunststoff-Führungsstopfen für Schienenführung.

7. Oberflächen
Die sichtbaren Aluminiumteile sind in den Pulverfarben
des Standardlieferprogrammes zu
beschichten.
Die Pulverbeschichtung ist mit einem Polyesterpulver
in einer Schichtdicke von 60 - 120 my
auszuführen. Die Vorbehandlung muss chromfrei im
No-Rinse-Verfahren nach
Qualitätsrichtlinie GSB AL 631 erfolgen.

8. Befestigungs- und Verbindungsteile
Innerhalb der Anlage aus A2-Stahl oder Aluminium.
Für die Befestigung auf Holz, Aluminium oder
Kunststoff müssen Schrauben mit
Dichtbeschichtung zur Verhinderung von Wassereintritt
durch Kapillarwirkung eingesetzt
werden. Bei Montage auf Holz müssen zusätzliche
Edelstahl-Distanzscheiben mit
EPDM-Dichtscheiben montiert werden. Ein Prüfnachweis
über die Dichtigkeit des
Befestigungssystems ist auf Verlangen nachzureichen.

9. Kunststoffteile
Sämtliche Kunststoffteile sind in Schwarz anzubieten.

**04.1 U-Schutzblende für Verblendung/ Länge 3070mm**
U-Schutzblende aus gekantetem Aluminium, Stärke nach
statischer Erfordernis mindestens 2 mm stark, seitlich
geschlossen, 4 Kantungen, Oberfläche pulverbeschichtet
gem.
Vorbemerkungen, Abwicklung T1 = 3,0cm, H = 20cm, B =
140,
T2 = 2cm nach innen gekantet, einschl. Standardbügel
mit
Thermoplatte, Befestigungsmateria und Konsolen.
Die max. Einzellänge ohne Stoßverbindung beträgt 400
cm.

Länge: 3070mm

Einbauort: F-EG-06-09 - Ansicht Süd-Ost - Gruppe 2 + 3
Menge: 4,000 St

**04.2 U-Schutzblende für Verblendung/ Länge 2570mm**
Position wie vor, jedoch

Länge: 2570mm

Einbauort: F-EG-05 - Ansicht Nord-Ost - Gruppe 3
Menge: 1,000 St

**04.3 U-Schutzblende für Verblendung/ Blindelement/ Länge 1070mm**
Position wie vor, jedoch Ausführung als Blindelement
in der
Optik wie Markisenkasten.

Länge: 1070mm

Einbauort: F-EG-03 + 04 - Ansicht Nord-Ost - WC J + M
Menge: 2,000 St

**04.4 U-Schutzblende für Verblendung/ Blindelement/ Länge 3510mm**
Position wie vor, jedoch

Länge: 3510mm

Einbauort: F-EG-01 - Ansicht Nord-West - Erweiterung
Flur,
F-EG-02 - Ansicht Nord-West - Erweiterung Flur
Menge: 2,000 St

**04.5 Senkrecht Markise, 3000x3000mm**
Montage einer Senrecht-Markise mit Elektromotor gem.
der
technischen Vorbemerkungen.
Abmessung ca.: 3000 x 3000mm
Bedienung: über bauseitige Taster, incl. aller
Befestigungsmittel an der Fensterkonstruktion und der
Blende
anbringen.

Einbauort: F-EG-06-09 - Ansicht Süd-Ost - Gruppe 2 + 3
Menge: 4,000 St

**04.6 Senkrecht Markise, 2510x1840mm**
Position wie vor, jedoch

Abmessung ca.: 2510x1840mm

Einbauort: F-EG-05 - Ansicht Nord-Ost - Gruppe 3
Menge: 1,000 St

### Titel 05 Stundenlohnarbeiten

*Hinweis*
Stundenlohnarbeiten sind nur auf ausdrückliche
Anweisung der
Bauleitung auszuführen. Tagelohnzettel sind spätestens
am
dritten Tag nach Ausführung der Bauleitung zur
Anerkennung
vorzulegen.

Der Auftragnehmer hat keinen Rechtsanspruch auf
Ausführung
der nachfolgend aufgeführten Nachweisarbeiten.
Dies ist bei der Preisfindung zu berücksichtigen.

**05.1 Stundenlohn Facharbeiter**
Einheitspreis für Stundenlohn Facharbeiter
Menge: 10,000 h

**05.2 Stundenlohn Helfer**
Einheitspreis für Stundenlohn Helfer.
Menge: 5,000 h

USt %: 19,00
